# DGH Schlamau
Angebotsaufforderung (GAEB DA XML 3.3, DA83)
Projekt: Sanierun
Währung: EUR
Vergabeart: Öffentliche Ausschreibung
Angebotsdatum: 17.07.2026
Ende der Zuschlagsfrist: 15.09.2026
Abgabeort: Vergabemarktplatz Brandenburg
Ausführungsbeginn: 16.09.2026
Auftraggeber: Gemeinde Wiesenburg/Mark, Schlossstraße 1, 14827 Wiesenburg/Mark, Telefon 033849/798-0, E-Mail gemeinnde@wiesenburgmark.de
Erstellt mit: SJ OFFICE/ GXML Toolbox V3.3 R20201215, Modul AVA, 17.07.2026

## Allgemeinde Vorbemerkungen zum BIM-Prozess
Allgemeine Vorbemerkungen zum BIM-Prozess

1. Grundsatz und Methodik
- Methodenverpflichtung: Die Erbringung aller vertraglich geschuldeten Leistungen (Grundleistungen sowie beauftragte Besondere Leistungen) hat zwingend unter konsequenter Anwendung der Methodik des Building Information Modeling (BIM) zu erfolgen.
- Modellbasierte Planung und Statik: Die Tragwerksplanung ist bauteilorientiert und dreidimensional (3D) durchzuführen. Es ist eine strikte methodische Trennung, aber informationelle Kopplung zwischen dem physikalischen Tragwerksmodell (Geometrie, Materialien, Bauteile) und dem analytischen Berechnungsmodell (Knoten, Stäbe, Lasten, Finit-Elemente-Netz) einzuhalten. Das Ableiten von statischen Positionsplänen, Schalplänen, Bewehrungsplänen und Massenberechnungen hat ausschließlich aus dem freigegebenen Tragwerksmodell zu erfolgen.
- Methodenneutralität der HOAI: Die Vertragsparteien vereinbaren, dass die Anwendung der BIM-Methodik das Werkzeug zur Erfüllung des HOAI-Leistungsbildes Tragwerksplanung (§ 51 HOAI) darstellt. Die Vergütung der Grundleistungen ist mit den HOAI-Sätzen abgegolten.

2. Datenaustausch und OpenBIM-Standards
- Herstellerneutralität: Der Datenaustausch erfolgt nach dem OpenBIM-Prinzip unter Verwendung herstellerneutraler Schnittstellen.
- IFC- und Statik-Schnittstellen: Jedes Tragwerks-Fachmodell ist zwingend im Format IFC4 (oder höher Structural Analysis View für analytische Modelle bzw. Design Transfer View für physikalische Modelle) zu übergeben. Der verlustfreie Geometrie- und Attributentransfer ist sicherzustellen.
- Änderungsmanagement (BCF): Das Mängel-, Kollisions- und Issue-Management hat zwingend über das BIM Collaboration Format (BCF) über die CDE zu erfolgen.

3. Geordnetes Datendesign und Strukturierung
- Koordinatenbezug: Das Tragwerksmodell ist zwingend an dem vom Objektplaner Gebäude bzw. Ingenieurbauwerke vorgegebnen Projektnullpunkt und Geokoordinatensystem auszurichten.
- Modellstruktur und Bauteilklassen: Die Modellstruktur folgt der IFC-Hierarchie. Tragende Elemente sind explizit als solche zu klassifizieren (IfcStructuralMember bzw. über das Attribut Structural=TRUE) und semantisch korrekt anzulegen (z.B. IfcWall, IfcSlab, IfcBeam, IfcColumn, IfcFooting).
- Attribute: Die Objekte müssen zwingend statisch relevante Attribute wie Betonfestigkeitsklasse, Expositionsklassen, Stahlgüte, Brandschutzanforderungen (REI), Bauteildicke und statische Positionsnummern enthalten.

4. Leitdokumente und Organisation
- Vorrang der AIA / Einhaltung BAP: Die AIA des Auftraggebers und der fächerübergreifende BAP sind bindend. Die Tragwerksplanung liefert ihre Datenmodelle zu den im BAP definierten Lieferzeitpunkten in den geforderten LOIN-/LOD-Stufen.
- Gemeinsame Datenumgebung (CDE): Datenaustausch und Freigabeprozesse finden ausschließlich auf der vom Auftraggeber bereitsgestellten CDE statt.

5. Mitwirkungspflichten und Eignung
- Kooperationspflicht: Der Tragwerksplaner nimmt an den regelmäßigen BIM-Koordinationsbesprechungen teil. Er ist verpflichtet, sein Modell vor Übergabe einer internen Qualitäts- und Konsistenzprüfung (Geometrie und Attribute) zu unterziehen.
- Technologische Ausstattung: Der Auftragnehmer sichert zu, dass er über BIM-fähige Tragwerksplanungs- und FEM-Software verfügt, die einen bidirektionalen Datenaustausch (Physikalisches \ Analytisches Modell) fehlerfrei unterstützt.

## 002 Los 2: Fachplanung-Tragwerksplanung
Datum: 17.07.2026

### Los 01 Grundleistungen

**01.001 LPH 1 Grundlagenermittlungen**
- Klären der Aufgabenstellung auf Grund der Vorgaben oder der Bedarfsplanung des Auftraggebers im Benehmen mit dem Objektplaner
- Klären der Aufgabenstellung einschließlich der Planungsmethode unter Berücksichtigung der Auftraggeber-Informationsanforderungen (AIA) und der BIM-Ablaufplanung (BAP)
- ggf. Übernahme eines Bestandsdatenmodells
- Prüfen der vom Objektplaner oder Vermesser bereitgestellten digitalen Daten und Bestandsmodelle auf statische Verwertbarkeit
- Mitwirken bei der fachspezifischen Anpassung und Vervollständigung des BIM-Ablaufplans
- Zusammenstellen der die Aufgabe beeinflussenden Planungsabsichten
- Abstimmung zum Einsatz von Modellierungs- und Prüfwerkzeugen und zum Datenaustausch
- Zusammenfassen, Erläutern und Dokumentieren der Ergebnisse
Menge: 1,000 St

**01.002 LPH 2 Vorplanung (Projekt- und Planungsvorbereitung)**
- Analysieren der Grundlagen
- Beraten in statisch-konstruktiver Hinsicht unter Berücksichtigung der Belange der Standsicherheit, der Gebrauchsfähigkeit und der Wirtschaftlichkeit
- Mitwirken bei dem Erarbeiten eines Planungskonzepts einschließlich Untersuchung der Lösungsmöglichkeiten des Tragwerks unter gleichen Objektbedingungen mit skizzenhafter Darstellung, Klärung und Angabe der für das Tragwerk wesentlichen konstruktiven Festlegungen für z.B. Baustoffe, Bauarten und Herstellungsverfahren, Konstruktionsraster und Gründungsart
- Mitwirken bei Verhandlungen mit Behörden und anderen an der Planung fachlich Beteiligter über die Genehmigungsfähigkeit
- Mitwirken bei der Kostenschätzung und bei der Terminplanung
- Mitwirken bei der Fortschreibung der projektspezifischen BAP-Festlegungen zum Einsatz von Modellierungs- und Prüfwerkzeugen und zum Datenaustausch
- Zusammenfassen, Erläutern und Dokumentieren der Ergebnisse
- Erarbeiten des tragenden Systems als grobes dreidimensionales Fachmodell (LOD 100/200) zur Darstellung des Lastabtrags
- Zuliefern von Ergebnissen bzw. Attributen an das bauteilorientierte 3D-Datenmodell der Objektplanung entsprechend der Planungstiefe der LPH
- Ableiten von überschlägigen Bauteildimensionen aus dem Konzeptmodell
- Bereitstellen von tragwerksbezogenen Rohmengen (Betonvolumina, geschätzte Stahlgewichte pro m³) aus dem Modell an den Objektplaner zur Kostenschätzung
Menge: 1,000 St

**01.003 LPH 3 Entwurfsplanung (System- und Integrationsplanung)**
- Fortschreiben des Tragwerks-Fachmodells (LOD 200/300) inklusive Festlegung aller maßgebenden tragenden Bauteildimensionen und Materialqualitäten.
- Aufbau des analytischen Berechnungsmodells direkt aus dem physikalischen Entwurfsmodell zur Durchführung der Tragwerksberechnung.
- Strukturierter Datenexport der tragenden Massen zur Unterstützung der Kostenberechnung des Onjektplaners
- Überschlägige statische Berechnung und Bemessung
- Grundlegende Festlegung der konstruktiven Details und Hauptabmessungen des Tragwerks für z.B. Gestaltung der tragenden Querschnitte, Aussparungen und Fugen; Ausbildung der Auflager- und Knotenpunkte sowie die Verbindungsmittel
- Überschlägiges Ermitteln der Betonstahlmengen im Stahlebetonbau, der Stahlmengen im Stahlbau und der Holzmengen im Ingenieurholzbau
- Mitwirken bei der Objektbeschreibung bzw. beim Erläuterungsbericht
- Mitwirken bei Verhandlungen mit Behörden und anderen an der Planung fachlich Beteiligten über die Genehmigungsfähigkeit
- Mitwirken bei der Kostenberechnung auf der Basis der aus dem 3D-Datenmodell der Objektplanung ableitbaren Mengen
- Mitwirken beim Vergleich der Kostenberechnung mit der Kostenschätzung
- Zusammenfassen, Erläutern und Dokumentieren der Ergebnisse
Menge: 1,000 St

**01.004 LPH 4 Genehmigungsplanung**
- Aufstellen der prüffähigen statischen Berechnungen für das Tragwerk unter Berücksichtigung der vorgegebenen bauphysikalischen Anforderungen
- Bei Ingenieurbauwerken: Erfassen von normalen Bauzuständen
- Weiterentwicklung / Ergänzung des Fachmosells der LPH 3 bis zu Bearbeitungstiefe der Genehigungsplanung (finales Berechnungsmodell der Tragwerksplanung): u.a. Abbildung der statischen Systeme, Definition aller Einwirkungen bzw. Einwirkungskombinationen Expositionsklassen, Baustoffe und Abmessungen aller tragenden Bauteile; Bemessung aller tragenden Bauteile unter Berücksichtigung aller relevanten Details (z.B. Aussparungen, Fugen), Übernahme der Ergebnisse in das 3D-Datenmodell der Objektplanung (Attributierung)
- Konsistentes Ableiten der statischen Positionspläne und der zugehörigen Beschreibungen direkt aus dem koordinierten Entwurfsmodell
- Zusammenstellen der Unterlagen der Tragwerksplanung zur Genehmigung
- Abstimmen mit Prüfämtern und Prüfingenieuren oder Eingenkontrolle
- Bereitstellen des statischen Fachmodells im IFC-Format für den Prüfingenieur, sofern digitale Prüfverfahren angewendet werden
- Vervollständigen und Berichtigen der Berechnungen und Pläne
Menge: 1,000 St

**01.005 LPH 5 Ausführungsplanung**
- Durcharbeiten der Ergebnisse der Leistungsphasen 3 und 4 unter Beachtung der durch die Objektplanung integrierten Fachplanungen
- Übernahme der Informationen aus dem für das Tragwerk fertiggestellte 3D-Datenmodell der Objektplanung und Abgleich mit den Auswirkungen von Fachplanungsangaben auf das Fachmodell der Tragwerksplanung
- Finalisieren des physikalischen Tragwerksmodells zum Schalmodell (LOD 300/400) unter Einarbeitung aller geometrischen Details, Einbauteile und Aussparungen
- Konsistentes Ableiten aller Schalpläne ausschließlich aus dem koordinierten Schalmodell
- Generieren von Darstellungen der Konstruktion der gewählten Bauart, z.B. Bewehrung, Schalung, Holzbau, Stahlbau und Sonderkonstruktionen (keine Werkstattqualität) durch Planableitung aus dem 3D-Datenmodell der Objektplanung oder ggf. aus dem Fachmodell der Tragwerksplanung bzw. auf sonstigem Weg auf Grundlage des 3D-Datenmodells
- Aufstellen von Stahl- oder Stücklisten als Ergänzung zur zeichnerischen Darstellung der Konstruktionen mit Stahlmengenermittlung auf Grundlage des 3D-Datenmodells
- Fortführen der Abstimmung mit Prüfämtern und Prüfingenieuren oder Eigenkontrolle
Menge: 1,000 St

**01.006 LPH 6 Vorbereitung der Vergabe**
- Mengenermittlung für Betonstahl, Beton, Konstruktionsstahl und Holz sowie der kontruktiven bzw. erforderlichen Verbindungsmittel aus dem Fachmodell
- Mitwirken beim Ertstellen der Leistungsbeschreibung als Ergänzung zu den Mengenermittlungen als Grundlage für das Leistungsverzeichnis des Tragwerks
Menge: 1,000 St

**01.007 LPH 7 Mitwirken bei der Vergabe**
Beantworten von Bieterfragen bezüglich der Tragwerksgeometrie oder Bewehrungsführung anhand des Modells
Menge: 1,000 St

**01.008 LPH 8 Mitwirken bie der Objektüberwachung**
Nutzen des 3D-Bewehrungsmodells vor Ort auf der Baustelle (z.B. via Tablet) zur visuellen Überprüfung und Abnahme der verlegten Bewehrung
Menge: 1,000 St

**01.009 LPH 9 Dokumentation**
*** Bedarfsposition ohne GB
Übergabe des finalen statischen Modells als digitale Bestandsunterlage
Menge: 1,000 St

### Los 02 Besondere Leistungen

#### Hauptabschnitt 02.01 für LPH 1

**02.01.001 Ermitteln des Leistungsumfangs notwendiger Bestandsaufnahmen und Materialuntersuchungen im Rahmen der LPH 1**
Menge: 1,000 psch

**02.01.002 Ortsbesichtigungen**
Menge: 1,000 St

#### Hauptabschnitt 02.02 für LPH 2

**02.02.001 Vorläufige nachprüfbare Berechnung wesentlicher tragender Teile**
Menge: 1,000 psch

**02.02.002 Ergänzen der Vorplanungsunterlagen aufgrund besonderer Anforderungen**
*** Bedarfsposition ohne GB
Menge: 1,000 psch

#### Hauptabschnitt 02.04 für LPH 4

**02.04.001 Nachweise zum konstruktiven Brandschutz, soweit erforderlich unter Berücksichtigung der Temperatur (Heißbemessung)**
*** Bedarfsposition ohne GB
Menge: 1,000 psch

#### Hauptabschnitt 02.05 für LPH 5

**02.05.001 Konstruktionen und Nachweise der Anschlüsse im Stahl- und Holzbau**
*** Bedarfsposition ohne GB
Menge: 1,000 St

**02.05.002 Festlegen des Korrosionsschutzes der Stahlbaukonstruktionen im Stahlbau**
*** Bedarfsposition ohne GB
oder der Stahlteile und Verbindungen im Holzbau
Menge: 1,000 psch

#### Hauptabschnitt 02.06 für LPH 6

**02.06.001 Beitrag zum Aufstellen des Leistungsverzeichnisses des Tragwerks**
Menge: 1,000 psch

#### Hauptabschnitt 02.08 für LPH 8

**02.08.001 Ingenieurtechnische Kontrolle der Ausführung des Tragwerks auf Übereinstimmung mit den geprüften statischen Unterlagen**
Menge: 1,000 psch

**02.08.002 Teilnahme an Baubesprechungen**
*** Bedarfsposition ohne GB
Menge: 0,000 St

**02.08.003 Mitwirken bei der Überwachung der Ausführung der Tragwerkseingriffe bei Umbauten und Modernisierungen**
Menge: 1,000 psch

#### Hauptabschnitt 02.09 für LPH 9

**02.09.001 Erstellen von Bestandsplänen**
*** Bedarfsposition ohne GB
Menge: 1,000 psch

#### Hauptabschnitt 02.10 für BIM

**02.10.001 Mitwirken beim Erstellung des BAP**
Mitwirken beim Erstellen des BIM-Ablaufplans (BAP)
Menge: 1,000 psch

**02.10.002 Mitwirkung beim Bestandsmodell**
Mitwirken für die Tragwerksplanung bei der Erstellung eines Bestandsmodells als Grundlage des BIM-Prozesses, z.B. auf Grundlage vermessungstechnischer Verfahren
Menge: 1,000 psch

**02.10.003 Modellbasierte Tragwerksvarianten**
*** Bedarfsposition ohne GB
Erstellen und statisches Vergeichen mehrerer digitaler Modellvarianten (z.B. Flachdecke vs. Unterzugsdecke, Stahlbau vs. Stahlbeton)
Menge: 0,000 St

**02.10.004 Untersuchung alternativer Lösungsmöglichkeiten**
*** Bedarfsposition ohne GB
Untersuchung von alternativen Lösungsmöglichkeiten nach verschiedenen Anforderungen unter Verwendung mehrerer Fachmodelle
Menge: 1,000 psch

**02.10.005 Integrierte Tragwerksplanung in Objektplanungsmodell**
*** Bedarfsposition ohne GB
In das Objektplanungsmodell integriertes und dazu vervollständigendes Datenmodell der Tragwerksplanung
Menge: 1,000 psch

**02.10.006 Mitwirkung für Konsistenz- und Kollisionsprüfung**
Mitwirkung bei Implementierung der Fachmodelle in das Gesamtmodell für leistungsbereichsübergreifende Konsistenz- und Kollisionsprüfungen
Menge: 1,000 psch

**02.10.007 Mitwirken zuordnen Raumeigenschaften**
*** Bedarfsposition ohne GB
Mitwirken bei der Zuordnung von Raumeigenschaften und Ausstattungen (Anforderungsraumbuch) in dem 3D-Datenmodell
Menge: 1,000 psch

**02.10.008 Mitwirkung für AIA**
*** Bedarfsposition ohne GB
Mitwirkung bei der Attributierung von Bauteilen und Elementen nach besonderen Anforderungen des Auftraggebers
Menge: 1,000 psch

**02.10.009 Attribuierung aus der Kostenberechnung**
*** Bedarfsposition ohne GB
Attribuierung des 3D-Datenmodells zur Verknüpfung der Kosten aus der Kostenberechnung
Menge: 1,000 psch

**02.10.010 Modellbasierte Kostenkontrolle**
*** Bedarfsposition ohne GB
Menge: 1,000 psch

**02.10.011 Mitwirkung bei leistungsbereichsübergreifender Konsistenz- und Kollisionsprüfung**
*** Bedarfsposition ohne GB
Menge: 1,000 psch

**02.10.012 Mitwirken bei der Ergänzung der Modellelemente um betriebsrelevante Eigenschaften**
*** Bedarfsposition ohne GB
Menge: 1,000 psch

**02.10.013 Interdisziplinäre Schlitz- und Durchbruchsplanung**
Integrieren, Prüfen und statisches Freigeben der vom TGA-Planer im Modell platzierten Durchführungsanforderungen (Void-Modell) inklusive statischer Rückmeldung über BCF
Menge: 1,000 psch

**02.10.014 Mitwirken bei der Darstellung von Bauphasen und Bauzuständen zusätzlich zu den Besonderen Leistungen der Berechnung**
*** Bedarfsposition ohne GB
Menge: 1,000 psch

**02.10.015 Mitwirken bei der Attribuierung der Bauteile nach besonderen Anforderungen des Bauherrn**
*** Bedarfsposition ohne GB
Menge: 1,000 psch

**02.10.016 BIM-Anwendungsfälle 4D und 5D LPH 3**
*** Bedarfsposition ohne GB
Mitwirkung bei der modellbasierten Terminplanung, Bauablaufsimulation und Kostenkontrolle als Fortschreibung zur LPH 3
Menge: 1,000 psch

**02.10.017 Modellbasierter digitaler Prüflauf**
*** Bedarfsposition ohne GB
Aufbereiten und Begleiten des statischen Prüfverfahrend mittels des digitalen Modells beim Prüfamt/ -ingenieur
Menge: 1,000 psch

**02.10.018 Vertiefte Darstellung**
*** Bedarfsposition ohne GB
Fortschreiben des Fachmodells der LPH 4 in vertiefter Darstellung bzw. in vertiefter Detaillierung (z.B. über eine dem Maßstab 1:100 entsprechende Detaillierung hinaus); Weiterentwicklung des 3D-Datenmodells zur Herstellung von Werkstatt- und Montagezeichnungen im Stahlbeton-, Stahl- und Holzbau einschließlich Stücklisten, Elementpläne für Stahlbetonfertigteile, einschließlich Stahl- und Stücklisten; Integration und Übernahme der Technischen Ausrüstung in das Tragwerk (über die Übernahme der Schlitz und Durchbrüche hinaus, z.B. Heiz- oder Kälteleitungen bei Bauteilaktivierung)
Menge: 1,000 psch

**02.10.019 Element-LV-Verknüpfung**
*** Bedarfsposition ohne GB
Verknüpfen der tragwerksrelevanten LV-Poitionen mit dem Bauteil-IDs (GUID) des Models zur automatisierten Abrechnung (5D-BIM)
Menge: 1,000 psch

**02.10.020 Prüfung statischer Nebenangebote im Modell**
*** Bedarfsposition ohne GB
Geometrische und statische Überprüfung von Sondervorschlägen der Bieter direkt im Koordinationsmodell
Menge: 1,000 St

**02.10.021 Mitwirkung koordiniertes Datenmodell LPH 5**
*** Bedarfsposition ohne GB
Mitwirken bei leistungsbereichsübergreifender Konsistenz- und Kollisionsprüfung und Bereitstellen eines koordinierten Datenmodells für die Ausführung
Menge: 1,000 psch

**02.10.022 Werkstatt- und Montagezeichnungen**
*** Bedarfsposition ohne GB
Weiterentwciklung des Datenmodells in einem an die spezifischen Anforderungen der beauftragten Firmen angepassten Format zur Herstellung von Werkstatt- und Montagezeichnungen
Menge: 1,000 psch

**02.10.023 Biegemaschinen-Export (BVBS)**
*** Bedarfsposition ohne GB
Bereitstellen der Bewehrungsdaten im standadisierten BVBS-Format zum direkten Erinlesen in die Biegemaschinen des Biegebetriebs.
Menge: 1,000 psch

**02.10.024 Prüfen der Werk- und Montageplanung eines ausführenden Unternehmend auf Datenkonformität**
*** Bedarfsposition ohne GB
Menge: 1,000 psch

**02.10.025 Mitwirken bei der Attribuierung**
*** Bedarfsposition ohne GB
Menge: 1,000 psch

**02.10.026 BIM-Anwendungsfall 4D LPH 5**
*** Bedarfsposition ohne GB
Mitwirken bei modellbasierter Terminplanung und Bauablaufsimulation für die Tragwerksplanung im Zuge der
LPH 5
Menge: 1,000 psch

**02.10.027 BIM-Anwendungsfall 5D LPH 5**
*** Bedarfsposition ohne GB
Erstellung eines AVA-Modells mit Leistungen und Kostendaten einschließlich modellbasierter Kostenkontrolle durch Verknüpfung der Listen und modellbasierten Mengen mit Einheitspreisen zum abgleich mit der Kostenberechnung für die Mitwirkung durch die Tragwerksplanung im Zuge der LPH 5
Menge: 1,000 psch

**02.10.028 As-Built-Nachführung Tragwerk**
Aktualisieren des Tragwerksmodells bei baubedingten Änderungen und Ergänzen der Modellelemente um betriebsrelevante Eigenschften der Tragwrksplanung zur Übergabe eines finalen statischen Bestandsmodells
Menge: 1,000 psch

**02.10.029 Wartungsattribuierung**
*** Bedarfsposition ohne GB
Einpflegen von Prüfintervallen und Überwachungskriterien nach DIN 1076 oder länderspezifischen Bauordnungen für kritische Tragbauteile in das Modell
Menge: 1,000 psch

### Los 03 Sonstiges

#### Hauptabschnitt 03.01 Zuschläge

**03.01.001 Nebenkostenpauschale**
Zu den Nebenkosten gehören insbesondere
1. Versandkosten, Kosten für Datenübertragungen,
2. Kosten für die Vervielfältigung von Zeichnungen und schriftlichen Unterlagen sowie für die Ausfertigung von Filmen und Fotos,
3. Kosten für ein Baustellenbüro einschließlich der Einrichtung, Beleuchtung und Beheizung,
4. Fahrtkosten für Reisen, die über einen Umkreis von 15 Kilometern um dan Geschäftssitz des Auftragnehmers hinausgehen, in Höhe der steuerlich zulässigen Pauschalsätze, sofern nicht höhere Aufwendungen nachgewiesen werden,
5. Trennungsentschädigungen und Kosten für Familienheimfahrten in Höhe der steuerlich zulässigen Pauschalsätzen, sofern nicht höhere Aufwendungen an Mitarbeiterinnen oder Mitarbeiter des Auftragnehmers auf Grund von tariflichen Vereinbarungen bezahlt werden,
6. Entschädigungen für den sonstigen Aufwand bei längeren Reisen nach Nummer 4, sofern die Entschädigungen vor der Geschäftsreise in Textform vereinbart worden sind,
7. Entgelte für nicht dem Auftragnehmer obliegenden Leistungen, die von ihm im Einvernehmen mit dem Auftraggeber Dritten übertragen worden sind.

Prozentsatz der Nebenkostenpauschale: '.............'
Menge: 0,000 psch

**03.01.002 Umbau-/Modernisierungszuschlag nach § 6 Absatz 2 HOAI**
Höhe des Prozentsatzes '.............'
Menge: 0,000 psch

#### Hauptabschnitt 03.02 Stundensätze

**03.02.001 Stundensatz Auftragnehmer**
Stundensatz für zusätzliche, nicht vertraglich vereinbarte Besondere Leistungen für den Geschäftsführer/Inhaber des Auftragnehmers
Menge: 0,000 h

**03.02.002 Stundensatz beratender Ingenieur**
Stundensatz für zusätzliche, nicht vertraglich vereinbarte Besondere Leistungen für den berantenden Ingenieur des Auftragnehmers
Menge: 0,000 h

**03.02.003 Stundensatz Projektleiter**
Stundensatz für zusätzliche, nicht vertraglich vereinbarte Besondere Leistungen für den Projektleiter des Auftragnehmers.

Im falle der Abwesenheit des Projektleiters, gilt der Stundensatz für den stellvertretenen Projektleiter für zusätzliche, nicht vertraglich vereinbarte Besondere Leistungen.
Menge: 0,000 h

**03.02.004 Stundensatz sachbearbeitender Ingenieur**
Stundensatz für zusätzliche, nicht vertraglich vereinbarte Besondere Leistungen für den sachbearbeitenden Ingenieur des Auftragnehmers
Menge: 0,000 h

**03.02.005 Stundensatz Objekt-/Bauüberwacher**
Stundensatz für zusätzliche, nicht vertraglich vereinbarte Besondere Leistungen für den Objekt- bzw. Bauüberwacher des Auftragnehmers.

Im falle der Abwesenheit des Objekt- bzw. Bauüberwachers, gilt der Stundensatz für den stellvertretenen Objekt- bzw. Bauüberwacher für zusätzliche, nicht vertraglich vereinbarte Besondere Leistungen.
Menge: 0,000 h

**03.02.006 Stundensatz Technische Mitarbeiter / Konstrukteur**
Stundensatz für zusätzliche, nicht vertraglich vereinbarte Besondere Leistungen für technische Mitarbeiter (Ingenieure/Architekten) bzw. Konstrukteurs des Auftragnehmers.
Menge: 0,000 h

**03.02.007 Stundensatz Zeichner**
Stundensatz für zusätzliche, nicht vertraglich vereinbarte Besondere Leistungen für Zeichner und technische Zeichner des Auftragnehmers.
Menge: 0,000 h

**03.02.008 Stundensatz Sontiges**
Stundensatz für zusätzliche, nicht vertraglich vereinbarte Besondere Leistungen für Mitarbeiter des Auftragnehmers, die nicht den Positionen 03.02.001 bis 03.02.007 zuzuordnen sind.
Menge: 0,000 h
